# MEIER Green Code Klimadecke GaebWriter V
Leistungsbeschreibung (GAEB 90, DA81)
Projektbezeichnung: MEIER Green Code Klimadecke  GaebWriter V
Währung: EUR

## LV-Bezeichnung
Datum: 27.10.20

### 05 MEIER Green Code Klimadecken

**0 Liefern von Green Code-Klimadecke**
Halbfertigteile der Firma MEIER Betonwerke oder
gleichwertig, wie folgt:

Green Code Klimadecke Betongüte C25/30 als
Halbfertigteilplatte
d = ca. 7 cm mit bauseitigem Aufbeton
(Gesamtdeckenstärke nach
statischen Erfordernissen), sowie in den Deckenplatten
eingelegte
 Heiz- und Kühlregister mit aufgesetzter thermischer
Trennlage.

Ausführung der Deckenelemente mit schalungsglatter
Untersicht.
Die Oberfläche ist nach entsprechender Vorbehandlung
streich- und tapezierfähig nach DIN 18217. Fugen werden
bauseits geschlossen.

Werkseitig wird eine thermische Trennlage an der
Oberseite der
Halbfertigteildecke eingebaut. In der
Halbfertigteilplatte befindet sich das Klimaregister.
Um eine kurze Ansprechzeit für den Aufheiz- oder
Kühlfall zu gewährleisten ist das Heiz- und
Kühlregister möglichst oberflächennah einzubauen.

Die Dimensionierung ist nach dem jeweiligen Heiz- und
Kühlbedarf zu ermitteln.

Maßgebend hierfür sind:
Kühllast:  DIN EN 1264 Teil 5 (Werte bei  Ät: 8K)
Heizlast:  DIN EN 1264 Teil 5 (Werte bei  Ät:15K)

Heizleistung:  Heizleistung* bis zu 82,34 W/m2 in
Anlehnung an
DIN EN 1264-2  ³4?Ät 15K
Kühlleistung:  Kühlleistung* bis zu 74,10 W/m2 in
Anlehnung an
DIN EN 1264-2 ³4? Ät 10K

Ansprechzeit:  ca. 15 min
Reaktionszeit:  ca. 52 min

Die Leistungsdaten der Heiz -/Kühlleistung in
Verbindung mit
der thermischen Trennlage sind durch eine amtlich
zugelassene
Prüfstelle (HLK Stuttgart) als Prüfzeugnis vorhanden.

Mit einzukalkulieren sind:

Liefern der Deckenelemente in einer Regelbreite von
  2,86 m, Betongüte C25/30
(Abrechnung Plattenbreite x Bewehrungslänge);
Lieferung und Einbau sauerstoffdichter Heiz- und
Kühlrohre;
Erstellen der Fertigungspläne (auf Grundlage
aussagekräftiger
  Ausführungs- und Detailpläne und bauseitiger Statik);
Überstand der Rohre aus der Deckenober- oder
Unterseite mit ca.50cm;
Sämtliche Einlegeteile und Aussparungen sind von den
bauseits
  gestellten Plänen des HLS-Planers, des
Elektroplaners
  und des Architekten planerisch zu integrieren.

Nicht einzukalkulieren sind:

Liefern der Heiz- und Kühllastberechnung inklusive
hydraulische
  An-/ Einbindung der in der Decke verbauten
Rohrregister an das  bauseitige Heiz-/  Kühlsystem
sowie gegebenenfalls deren Koppelung;
Aufstellen der Montagejoche und Verlegen der
  Deckenelemente;
· Liefern und Verlegen der statischen Bewehrung (obere
und untere Lage);
Druckprüfung der Anbindung und Koppelung der in der
Decke
  verbauten Rohrregister in Anlehnung an DIN EN 1264
Teil 4.
  (Die Dichtheit muss unmittelbar vor und während des
Einbaus des
  bauseitigen Aufbeton sichergestellt sein);
Ortbetonergänzung als Aufbeton;
Verfugen der Plattenstöße an der Unterseite;
Erstellen eines Aufheizprotokolls nach DIN EN 1264
Teil 4
Alle weiteren Leistungen wie Einbauteile, Einbau von
  Lüftungsöffnungen, Aussparungen, Betonstahl und
Gitterträger werden in gesonderter Position vergütet.

*Hinweis:

Bei Auslieferung der Deckenelemente ist ein
Elementplan mit eingezeichneten Rohrregistern zu
übergeben.
Bauseitige Bohrungen an der Deckenunterkante dürfen
nur mit einem Abstand von 5cm zur Rohrachse
stattfinden.
Bohrzonen laut Heizflächenplan sind zu beachten.
Die Decken sind 4 Wochen vor Maler -und
Belagsarbeiten aufzuheizen.

Bei der Auslegung von Decken Heiz-/Kühlsystemen müssen
die Hinweise aus DIN EN 1264-3 und ISO 7730 beachtet
werden. Aus Teil 5 der DIN EN 1264 sind die jeweiligen
zusätzlichen Wärmeübergangswiderstände bekannt.
Einheit: m²

#### 05.01 BETON - Aufpreis

**05.01.10 Zulage für die Erhöhung der Betongüte auf C30/37 pro cm**
Einheit: m²

**05.01.20 Zulage für die Erhöhung der Betongüte auf C35/45 pro cm**
Einheit: m²

**05.01.30 Zulage für die Erhöhung der Plattenstärke pro cm**
Einheit: m²

#### 05.02 BEWEHRUNG-Aufpreis

**05.02.01 Betonstahl eingebaut**
nach statischen und konstruktiven Erfordernissen.
Abrechnung auf Grundlage der Stahlliste des
Herstellers.
Einheit: kg

**05.02.10 Zulage für eingebaute Gitterträger**
Einheit: kg

**05.02.11 Zulage für gebogene/n Betonstahl, Bügel, Bügelmatten und Schubträger (KTS)**
Einheit: kg

**05.02.20 Zulage für den Einbau von Bügelmatten / Bügelrundstahl**
Einheit: lfm

#### 05.03 SCHALUNG - Aufpreis

**05.03.10 Zulage für Passplatten abweichend von Regelbreite 286 cm**
Einheit: m²

**05.03.11 Zulage für Platten mit Aufkantungs- oder Konsolausbildung**
Einheit: m²

**05.03.20 Zulage für Öffnungen, Aussparungen etc. rechtwinklig**
Einheit: Stk

**05.03.24 Zulage für Öffnungen, Aussparungen etc. rund bis Ø15cm**
Einheit: Stk

**05.03.25 Zulage für Öffnungen, Aussparungen etc. rund bis Ø50cm**
Einheit: Stk

**05.03.30 Zulage für Abschalungen schräg**
Einheit: lfm

**05.03.31 Zulage für Abschalungen rund**
Einheit: lfm

#### 05.04 EINBAUTEILE - Lieferung und Einbau

**05.04.10 Großdose z.B. Kaiser 1227-55 oder glw.**
Einheit: Stk

**05.04.11 Leuchteneinbaugehäuse ohne Trafokanal**
Einheit: lfm

**05.04.12 Leuchteneinbaugehäuse mit Trafokanal**
Einheit: Stk

**05.04.13 Lüftungsauslasshülse Ø125mm**
Einheit: Stk

**05.04.14 Akustik-Schalabsorber**
Einheit: m²

**05.04.20 Aufkantung bis 22 cm für Balkone,Treppen, Podeste - Faserbeton**
Einheit: Stk

USt %: 19,00
